# Karl-Marx-Str. 20 & Mainzer Str. 2
Angebotsaufforderung (GAEB DA XML 3.2, DA83)
Projekt: 000181
Währung: EUR
Erstellt mit: GXML Toolbox V3.3 R20230829, iTWO_64 V24.0.454, 19.03.2025

## BAUVORHABEN: Kellerdeckensanierung
BAUVORHABEN:  Instandsetzung von Teilen der Decke über Kellergeschoss auf dem Grundstück
  Mainzer Str. 2, in 12053 Berlin

GEWERK:  Maurer/Betonbaue, Zimmer/Holzbau - und Maler/Beschichttungstechnik

Angaben zum Bauwerk:  5-geschossiges unterkellertes Wohnhaus, Baujahr: 1900

Termin

Arbeitsbeginn:  ca. April 2025
Fertigstellung:  ca. Juni 2025

Aufmass

Maßgebend für die Abrechnung ist das nach Fertigstellung aller Arbeiten
gemeinsam
mit Ihnen und unserer Bauleitung zu nehmende Aufmass.

Leistung

Die Wohnungsgesellschaften behalten sich das Recht vor, einzelne
Positionen aus dem
Auftragsumfang herauszunehmen, ohne das hierfür Kosten geltend gemacht
werden können oder eine Änderung der Einheitspreise anderer Positionen
erfolgt.

Der Arbeitsumfang bestimmt sich ausschließlich nach dem Text unserer
Bestellung und
etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer'hat zur Abdeckung aller - sowohl seiner als auch
unserer - sich aus
der Abfallbeseitigung ergebenden Haftungsrisiken unter Einschluß des
Gewässerschäden
-Haftungsrisikos auf seine Kosten eine Haftpflichtversicherung in
ausreichender Höhe für Personen-, Sach- und Vermögensschäden
abzuschließen und uns den Abschluß auf Verlangen nachzuweisen.  Diese
Regelung läßt die Haftung des Leistungserbringers unberührt.

Die in diesen Bedingungen festgelegten Pflichten hat der
Leistungserbringer jedem Dritten
aufzuerlegen, dessen er sich zur Erfüllung dieser Pflichten bedient.

## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss §7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Erschwernisse durch Vorhandensein von Regenfallrohren oder
sonstigen Leitungen werden nicht vergütet.

c)  Säuberung des Untergrundes von Staub und Verschmutzung sowie von
lose sitzenden Putz- und Betonteilen durch Trocken - Reinigung.

d)  Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e)  Das farbige Absetzen eines Bauteils sowie das Absetzen und
Beschneiden von Fenster- und Türfaschen, Bändern, Gesimsen, Nuten und
Sockelflächen.

f)  Das Einholen der Genehmigungen für Strassen- und
Bürgersteigabsperrungen, bzw.
  für die Nutzung von Nachbargrundstücken.

g)  Schutz der in Benutzung genommenen öffentlichen Verkehrsflächen
oder anderer Einrichtungen und Vorleistungen anderer Unternehmer vor
Beschädigung sowie Beseitigung der Schäden oder Übernahme der Kosten
hierfür.

h)  Übernahme der Gebühren für die Benutzung von öffentlichen
Verkehrsflächen oder  Nachbargrundstücken.

i)  Notwendige Maßnahmen zum Schutz von Dächern, Rinnen, Fallrohren,
Blechen, Fugenbändern, Fußböden, Geländern, Stahlzargen, Fenstern,
Türen, Beschlägen und sonstigen Bauteilen vor Verunreinigungen und
Beschädigungen durch die Putzarbeiten, einschl. der erforderlichen
Stoffe oder Schutzanstriche für Verblendungen, Gesimse, Sohlbänke,
eloxierte Teile u.ä. sowie die spätere Beseitigung.

j)  Die Kosten für Aufenthalts- und Lagerräume.

k)  Das Wiederherstellen der durch die eigenen Arbeiten beschädigten
Grünanlagen  (durch Anlieferungen, Lagerflächen etc.)

l)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961 § 4 Nr. 3 sowie VOB Teil C ist der AN verpflichtet
vor Beginn der Arbeiten die örtl. Bauleitung schriftlich auf Mängel
hinzuweisen. Der AN haftet für alle später auftretenden Schäden in
vollem Umfang, wenn die Mängelmeldung nicht rechtzeitig schriftlich
erfolgt ist.

Artenschutz an Gebäuden
Vor und während der Durchführung von Gerüst-, Fassaden- oder
Dacharbeiten ist durch den AN zu überprüfen, ob durch die beabsichtigten
und beauftragten Maßnahmen evtl. gebäudebewohnende Tierarten wie z.B.
Mauersegler, Fledermäuse, Schwalben u.A. gestört oder vertrieben werden.
Die Vorschrift des § 44 Bundesnaturschutzgesetz ist zu beachten. Bei
drohenden Verstößen gegen diese Vorschrift ist zwingend die weitere
Vorgehensweise mit der Bauleitung des AG bzw. gemeinsam mit dem Amt für
Umwelt und Grün abzustimmen. Soweit die Umsetzung der Maßnahmen bereits
begonnen hat und die drohende Beeinträchtigung nicht vor Beginn der
Maßnahmen erkennbar war, sind die Arbeiten umgehend bei Erkennen eines
drohenden Verstoßes gegen § 44 BNatSG in dem entsprechenden Bereich
vorübergehend bis zur abschließenden Klärung der weiteren Vorgehensweise
auszusetzen.

## 120 Kellerdeckensanierung
Datum: 19.03.2025

### Bereich 1 Kellerdeckenarbeiten

#### Abschnitt 1.1 Baustelleneinrichtung

**1.1.10 Baustelleneinrichtung**
Baustelleneinrichtung d.h. An -und Abfuhr von Material, Werkzeugen und Geräten. Grundvorhaltung 4 Wochen.
Menge: 1,000 Stk

**1.1.20 Verlängerte Vorhaltung der Baustelleneinrichtung**
Verlängerte Vorhaltung der Baustelleneinrichtung über die Grundstandzeit hinaus. Berechnung je angefangene Kalenderwoche / EH
Menge: 4,000 Wo

**1.1.30 Baustellen WC**
Baustellen WC liefern und vorhalten Mindestmietzeit 4 Wochen
Menge: 8,000 Wo

**1.1.40 Temporäre Staubschutzwand Treppenhaus**
*** Pauschalposition
Im Zuge der Schwammsanierung im Treppenhaus kurz vor dem Treppenlauf eine Staubschutzwand, mittels Latten möglichst staubdicht herstellen, nach Fertigstellung der Arbeiten wieder zurückbauen und den anfallenden Schutt in bereitgestellte Container laden.
Menge: 1,000 psch

**1.1.50 Temporäre Zugangstür Staubschutz**
Schlupftüren mit Reissverschluss liefern, einbauen, Anschlüsse verkleben und nach Beendigung der Arbeiten wieder abbauen,. Einzeln oder als Zulage zur Staubschutzwänden.
Menge: 1,000 Stk

**1.1.60 Einrichtung Halteverbotzone**
Einrichten einer eingeschränkten Halteverbotszone einschl. der Gebühren, Vereinfachtes Verfahren
Menge: 1,000 Stk

**1.1.70 Einholung verkehrsrechtliche Anordnung und Absperrmaßnahmen**
Einholung einer verkehrsrechtlichen Anordnung,
Aufstellung eines Regelplanes nach RSA1 Absperrmaßnahmen gemäß Regelplan mit Bauzäunen ca 20 m, Baken und Beleuchtung und Verkehrsschildern.
Gilt nicht für die Verlegung von Haltestellen, Busspuren oder
BushaltestellenDie Vollmacht des Bauherrn ist zur Beantragung notwendig. Bearbeitungszeit ca 4-6 Wochen bei der Straßenverkehrsbehörde Neukölln.
Menge: 1,000 Stk

**1.1.80 Verlängerung von Absperrmaßnahmen**
verlängerte Vorhaltung der Absperrmaßnahmen
über die Grundstandzeit hinaus, Berechnung je angefangene
Kalenderwoche.Gilt ab der 1.Woche der Austellung
Menge: 8,000 Wo

**1.1.90 Einholung Sondernutzungserlaubnis**
Einholung einer Sondernutzungserlaubnis. Die Gebühren trägt der Auftraggeber.
Menge: 1,000 Stk

**1.1.100 Gebühren verkehrsrechtlichen Anordnung**
Gebühren je Beantragung der verkehrsrechtlichen Anordnung
Menge: 1,000 Stk

#### Abschnitt 1.2 Sanierung Sturzträger und Stahlträger

**1.2.10 Ausbau Stahlträger Kellerlichtschachtstürze**
Stahlträger der Kellerlichtschachtstürze fachgerecht ausbauen und zum Container transportieren. Schutz der angrenzenden Bauteile und fachgerechte Entsorgung.
Menge: 24,000 Stk

**1.2.20 Kellerlichtschachtsturzträger freilegen**
Auflager der Kellerlichtschachtsturzträger freistemmen unter berücksichtigung der baulichen Gegebenheiten,
 Abrechnung je Auflager.
Menge: 48,000 Stk

**1.2.30 Auflagerertüchtigung für neue Stahlträger**
Auflager für neue Stahlträger ertüchtigen, bis zu
drei Steinschichten aufnehmen und neu
aufmauern, inklusive Reinigung und Vorbereitung der Auflagerflächen.  Abrechnungseinheit je Träger.
Menge: 48,000 Stk

**1.2.40 Sturzträger & Stahlträger HEA 120, S235**
HEA 120 Träger gemäß statik, ST 37-2 / EN 10025/ S235JRG2, werksneu
Sturzträger, rostschutzgrundiert (rot), liefern und verlegen, Länge bis 145,0cm.
Menge: 25,000 Stk

**1.2.41 Zulage HEA 120, S235**
Zulage für HEA 120 Träger gemäß statik, ST 37-2 / EN 10025/ S235JRG2, werksneu
Sturzträger, rostschutzgrundiert (rot), liefern und verlegen, für Längen bis 3,25m.
Menge: 6,000 Stk

**1.2.45 Sturzträger & Stahlträger HEA 100**
HEA 100 Träger gemäß statik, ST 37-2 / EN 10025/ S235JRG2, werksneu
Sturzträger, rostschutzgrundiert (rot), liefern und verlegen, Länge bis 145,0cm.
Menge: 3,000 Stk

**1.2.55 Zulage HEA 100**
Zulage für HEA 100 Träger gemäß statik, ST 37-2 / EN 10025/ S235JRG2, werksneu
Sturzträger, rostschutzgrundiert (rot), liefern und verlegen, für Längen bis 3,25m.
Menge: 1,000 Stk

**1.2.60 Stahlträgerauflager**
Auflager neuer Träger kraftschlüssig ausmauern.
Ausführung gemäß den statischen Anforderungen und Bauvorschriften.
Menge: 48,000 Stk

**1.2.70 Betonbodenabbruch**
Boden aufbrechen und Erdreich für Einzelfundamente,
Betonboden und Ziegelpflaster abbrechen, freischachten
Ausführung in unterschiedlichen Größenordnungen
Fundament F: C 20/25, 40/40/30, 50/40/30; 50/50/30,
Menge: 30,000 Stk

**1.2.80 Einzelfundamente 40/40/30**
Einzelfundamente F1: 40/40/30 cm, Bewehrung kreuzweise
2x5o12,BSt IV, betonieren, Betongüte C20/25. Ausführung gemäß Statik.
Menge: 10,000 Stk

**1.2.85 Einzelfundament 40/50/30**
Einzelfundamente F1: 40/50/30 cm, Bewehrung kreuzweise
2x5o12,BSt IV, betonieren, Betongüte C20/25. Ausführung gemäß Statik.
Menge: 14,000 Stk

**1.2.87 Einzelfundament 50/50/30**
Einzelfundamente F1: 50/50/30 cm, Bewehrung kreuzweise
2x5o12,BSt IV, betonieren, Betongüte C20/25. Ausführung gemäß Statik.
Menge: 6,000 Stk

**1.2.90 Mauerwerkspfeiler 17,5/24**
Mauerwerkspfeiler MW01: aus MZ12/IIa oder Kalksandsteinen (2 DF) aufmauern, Höhe bis ca. 2,3 m, 17,5/24 cm
Auf dem Fundament ist eine Mauersperrbahn (Börs)
einzulegen.
Menge: 26,000 Stk

**1.2.95 Mauerwerkspfeiler 24/24**
Mauerwerkspfeiler MW01: aus MZ12/IIa oder Kalksandsteinen (2 DF) aufmauern, Höhe bis ca. 2,3 m, 24/24 cm
Auf dem Fundament ist eine Mauersperrbahn (Börs)
einzulegen.
Menge: 6,000 Stk

**1.2.97 Mauerwerkspfeiler 36,5/24**
Mauerwerkspfeiler MW01: aus MZ12/IIa oder Kalksandsteinen (2 DF) aufmauern, Höhe bis ca. 2,3 m, 36,5/24 cm
Auf dem Fundament ist eine Mauersperrbahn (Börs)
einzulegen.
Menge: 2,000 Stk

**1.2.100 Stahlträger-Korrosionsschutz**
Stahlträgerunterseiten mechanisch entrosten und  2-fach mit
Rostschutzfarbe streichen.
Menge: 83,300 m

**1.2.110 Brandschutzverkleidung Stahlträger**
Stahlträgerunterseiten aus Brandschutzgründen mit
Kalkzementmörtel inkl. Putzträger verputzen, Deckung 3 cm
Flanschbreite bis größer 10 cm.
Menge: 83,300 m

**1.2.120 Kellerlichtschachtsturz Brandschutz**
vordere und hinterer Kellerlichtschachtsturzräger mit Teilsteinen
ausmauern oder auswerfen, Gewebe überspannen
und mit Kalkzementputz 2-3-lagig verputzen, Putzstäke 3 cm
Ausführung F90
Menge: 27,150 m

**1.2.130 Instandsetzung gemauerter Deckenfelder**
*** Pauschalposition
Die gemauerten Deckenfelder sind vorab abzuklopfen und auf Schädigung zu pürfen. Ehem, Öffnungen Mauerwerksfugen sind zu ergänzen und stark geschädigte Mauersteine zu ersetzen.
Menge: 1,000 psch

#### Abschnitt 1.3 Balkensanierung

**1.3.10 Balkenkopfsanierung**
Vorhandene stark beschädigte Deckenbalkenköpfe und
bis 20/24 dick bis 30 cm zurückschneiden,
vorsichtig ausbauen,Die unbrauchbaren Hölzer ebenerdig zur
Straße schaffen und
in Container verbringen
Menge: 5,000 Stk

**1.3.20 Konstruktionvollholz**
KVH Holz Fichte/Tanne in unterschiedlichen
Abmessungen in den erforderlichen Längen liefern und zwischenlagern.
Menge: 1,000 m³

**1.3.30 Konstruktionsvollholz-Verbindung**
Konstruktionsvollholz der Vorposition zu neuen Balken
abbinden und zu neuen Balken, abbinden, nach
Bestand gekoppelt gemäß Statik,einschl. Verbindungsmittel
und Nagelbleche
Menge: 40,000 m

**1.3.40 Balkenabstützung**
Abstützung der Balken während der Sanierung mit einer
Stahldrehsteife
Menge: 8,000 Stk

**1.3.50 Holzschutzbehandlung Deckenbalken**
Freigelegt Deckenbalken abbeilen, entnageln  und chemisch behandeln.
Befallenes Holz entfernen und Balkenoberfläche nachbehandeln.
Menge: 110,000 m

**1.3.60 Freisstemmen und Untersuchung von Balkenköpfen**
Auflager freistemmen und Balkenköpfe auf Schäden untersuchen.
Menge: 8,000 Stk

**1.3.70 Auflager neu aufmauern/Betonpolster herstellen**
Auflager teilweise neu aufmauern oder Betonpolster herstellen,
Auflager bis zu 3 Schichten aufmauern
Menge: 8,000 Stk

**1.3.80 Auflager ausmauern mit Dämmstreifen**
Auflagerfelder (ca. 40 cm, Höhe 25 cm) ausmauern luftumspült und mit mineralischen Dämmstreifen. Verarbeitung mit geeignetem Mörtel gemäß statischen Vorgaben.
Menge: 8,000 Stk

**1.3.90 Boden aufbrechen und Fundamente freischachten**
Boden aufbrechen und Erdreich für Einzelfundamente im  Bereich 7 (50/50/30) freischachten. Betonreste Erdreich
zum Container transportieren.
Menge: 10,000 Stk

**1.3.100 Fundamentbau**
Einzelfundamente, 50/50/30 Bewehrung kreuzweise
2x5o12,BSt IV, gemäß Statik
betonieren, Betongüte börs C20/25. Diese Leistungen dienen zur Unterstützung der vorhandennen Balkenlage, da die Verkehrslasten für die Decke auf 3KN/m² erhöht werden soll.
Menge: 10,000 Stk

**1.3.110 Pfeilermauerwerk**
Mauerwerkspfeiler aus MZ12/IIa oder  Kalksandsteinen 12-1,6 2 DF 24/24 in
MG IIa aufmauern, Höhe bis 2,30m, gemäß Statik
Menge: 10,000 Stk

**1.3.120 Stahlträger HEA 120, S235**
Stahlträger HEA 120ST 37-2/ EN 10025/ S235JRG2/Rot/börs
Träger gestrahlt und Rostschutz grundiert.liefern und kraftschlüssig einbauen.
Menge: 310,000 kg

**1.3.130 Kopfplattenbefestigung**
Kopfplatten vorgenannte Träger anschweißen
4 Stück Bohrungen je Platte.
Menge: 8,000 Stk

**1.3.140 Kopfplattenverbindung**
vorgenannte Träger/Kopfplatten gemäß Statik verbolzen und mit
einem Drehmomentschlüssel befestigen,
Abrechnung je VerbindungStahbauverbindung
Menge: 8,000 Stk

#### Abschnitt 1.4 Unterdecke Holzbalkendecke F90

**1.4.10 Zwischenbalkendämmung**
ROCKWOLL Klemmrock 035, 180 MM
ABM: 2500 X 1000 X 180 MM, WLG 035
ZWISCHENSPARREN-KLEMMFILZ
nicht brennbar Euroklasse A1
Schmelzpunkt über 1000^C,
liefern und verlegen durch kantengenaue bzw. passgenaue Zuschnitt und Anpassung an den Sparrenabstand.
Menge: 30,000 m²

**1.4.20 Holzbalkendeckenbekleidung F90-B**
Liefern und fachgerechtes montieren einer Holzbalkendeckenbekleidung F 90-B, bei Brandbeanspruchung von unten gemäß DIN 4102 (Feuerwiderstandsklasse F90)
1. Unterkonstruktion: Direktmonatge an vorhandene Holzbalken mit geigneten Befestigungsmitteln (z.B. Schnelleschrauben) gemäß Herstellervorgaben. Lattung aus Metall gemäß statischen und Brandschutztechnischen Vorgaben.

2. Beplankung: Rigips-Montagedecke Brandschutzbauplatten  25mm Dicke.
Plattenstöße versetzet anordnen, Platten mit geeigneter Fugenmassen verspachteln, Oberfläche abschließend glätten. Anschlussfugen mit eleastischer Fugenmasse abdichten.
Brandschutzanforderungen: Feuerwiederstandsklasse F90B, Baustoffklasse A1 (nicht brennbar) gemäß DIN EN 13501-1,
wasserbeständig Z1 nach DIN EN 12467-12,
Rohdichte ca. 845 - 1134 kg/m³,
qualitätsgesichert nach ISO 9001.
Angebotene Promat-Konstruktion: 428.31
Amtlicher Nachweis: ABP Nr. P-2100/376/15-MPA BS.
Dem Angebot ist der gültige allgemeine bauaufsichtliche
Nachweis der angebotenen K onstruktion beizufügen.
Raumhöhe: ca 190 cm
Hinweis: Direktmontage an Holzbalken
Menge: 78,000 m²

**1.4.30 Stahlträgerbekleidung F90-A**
Stahlträgerbekleidung F 90-A, nach DIN 4102
liefern und fachgerecht montieren aus Rigips t-Feuerschutzbauplatten, gipsgebunden, wasserbeständig
nach DIN EN 12467-12, Rohdichte ca. 870 kg/m³, Druckfestigkeit ca. 9,3 N/mm² nach DIN EN 826,
nichtbrennbar - A1, qualitätsgesichert nach ISO 9001.
Die Bekleidungsdicke ist nach dem Verhältniswert
U/A zu bestimmen.
Angebotene Rigips-Konstruktion:
Amtlicher Nachweis: ABP Nr. P-3186/4559-MPA BS börsh Dem
Angebot ist der gültige allgemeine bauaufsichtliche Nachweis
der angebotenen Konstruktion beizufügen.
Stahlprofil: HEA 120
Art der Bekleidung: 3-seitig, Bekleidungsdicke: 2x20 mm
Befestigung der Platten durch zugelassenen Schnellschrauben oder Klammern, Plattenverstöße versetzt anbringen, Plattenfugen mit Rigips Brandschutzspachtelmasse verschließen. Stoßfugen müssen vollständig verspachtetlt werden, Anschlussfugen mit elastischer Fugenmasse abdichten.
Menge: 15,200 m

#### Abschnitt 1.5 Deckenarbeiten im Schwammbereich

**1.5.10 Schutzmaßnahme Treppenhaus**
Schutzmaßnahmen:
Sicherstellung der Zugänglichkeit zum Treppenhaus für die Mieter während der Schwammsanierungsarbeiten ergänzend zum temporären Staubschutzwand (Siehe Pos. 1.1.4).
Erstellung eines  provisorischer Laufwegs ca 7,00m x 1,20m durch den Bau einer konstruktionstechnischen sicheren Lösung:
Kanthölzern mit Balkenschuhen und  begehbaren Bohlen als Lauffläche, die an den Wänden befestigt wird und bei Bedarf zurück- und aufgebaut werden kann.
Nach beendigung der Arbeiten ausbauen und abfahren.
Menge: 1,000 Stk

**1.5.20 Baubegleitnde Treppenhausreinigung**
Während der Treppenhausarbeiten tägliche Treppenreinigung von groben Material, Handlauf wischen.
Menge: 10,000 Tag

**1.5.30 Demontage Fliesen im Hausflur**
Fliesen im Treppenhaus vorsichtig enttfernen (zerstörungsfrei, falls möglich), Fläch ca. 7,00m x 1,25 m. Mörtellbett von Fliesen entfernen. Mörtellbett von Fliesen entfernen, diese im Gebäuderkeller zu späteren Wiederverwendung lagern. Abbruchmaterial fachgerecht in Container entsorgen.
Menge: 1,000 Stk

**1.5.40 Rückbau Holzbalkendecken**
Rückbau der vorhandenen Holzbakendecke inklusive
Schalung, Schüttung Fußbodenaufbau, Estrich im Bereich der zu erneuernden Stahlbetonhohldecke und Balkenköpfe freistemmen und kraftschlüssig ausmauern.
Menge: 1,000 Stk

#### Abschnitt 1.6 Schwammsanierung DIN 68800

**1.6.10 Putzentfernung**
Wandputz im Treppenhausbereich vorsichtig bis auf das Mauerwerk abschlagen. Abbruchmaterial fachgerecht entsorgen. Es ist zu berücksichtigen, dass der Zugang der
Mieter während der Arbeiten jederzeit gewährleitet bleibt.
Menge: 13,000 m2

**1.6.20 Fugenentfernung**
Im Zuge der Schwammsanierung sind lose und schadhafte Fugen bis zu einer Tiefe von 2 cm sorgfältig auszukratzen.
Fugen gleichmäßig und tief auskratzen. Keine Beschädigung angrenzender Bauteile.
Menge: 27,650 m²

**1.6.30 Mauerwerkssanierung Türbereich**
Ausbau beschädigter Steine: sorgfältiges Ausschlagen
einzelner Steine im Bereich der alten Holzklötzer der Türen
Entfernen von losem Mörtel und Rücktänden, gründliche Reinigung der Fugen. Einbau neuer oder gereinigter Steine.
Ausrichten der Steine und Verfüllen der Fugen mit geeignemtem Mörtel. Fachgerechte Entsorgen von Bauschutt und Restmaterial.
Menge: 15,000 Stk

**1.6.40 Wandreinigung**
Flächen der zu sanierenden Wände gründlich reinigen.
Kräftiges Abbürsten der Wandflächen mit einem Stahlbesen, um lose und haftende Rückstände zu entfernen.
Menge: 27,650 m²

**1.6.50 Fugenreinigung**
Lose Fugen mittels Industriesauger H sorfältig aussaugen.
Säubern der Fugen und Wandflächen von noch haftenden Putz- und Pilzteilen.
Menge: 27,650 cm²

**1.6.60 Wandreparatur**
Ausgekratzte Fugen nach der Schwammsanierung
auswerfen und ausbessern von tieferen Wandbeschädigungen mit geeignetem Mörtel oder Spachtelmasse.
Menge: 27,650 cm²

**1.6.70 Abflammen von Flächen**
Flächen vollständig und gleichmäßig abflammen. Kontrolle der abgeflammten Fläche auf Rückstände und ggf. Nachbehandlung durchführen.
Menge: 27,650 cm²

**1.6.80 Brandwache**
Sicherstellen, dass angrenzende Bauteile durch Hitzeschutzmaßnahmen geschützt werden. Aufstellen einer Brandwache je Etage.
Menge: 1,000 Stk

**1.6.90 Oberflächenbehandlung**
Vorbehandelte Wand- und Bodenflächen
mit einem RAL-geprüften Schwammbekämpfungsmittel,
dass nachweislich für Mauerwerk geeignet ist.
(Wirkstoffe: Alkaliborat, Benzalkoniumchlorid)
Die Oberflächen mit Prüfzeugnis versehen Mittel satt befluten. (z.B Adolit M flüssig, börsäurehaltig oder gleichwertig).
Einwirkzeit gemäß Herstellerangaben einhalten. Überschüssiges Material entfernen und behandelte Flächen trocknen lassen.
Menge: 27,650 m²

**1.6.100 Volltränkung / Druckinjektion**
Volltränkung / Druckinjektion
Umfassungs- und Innenwände aus Ziegelmauerwerk Stärke
bis 70 cm mit Myzeldurchwachsungen incl. der
geforderten Sicherheitszone von 1,50 m im
Druckinjektionsverfahren durch Einpressung
durchtränken.
Anlegen von rastermäßigen Bohrungen
Durchmesser: 12-18 mm
Abstände waagerecht und senkrecht 32 cm
Bohrlöcher pro m2 24 Stück
Neigungswinkel: 0 - 10°
Presspacker liefern und fachgerecht montieren
Es ist ein RAL-geprüften
Schwammbekämpfungsmittel, nachweislich für Mauerwerk
geeignet
(Wirkstoffe: Alkaliborat, Benzalkoniumchlorid)
mit Prüfzeugniss einzusetzen.
Adolit M flüssig oder glw.
Menge: 27,650 m²

**1.6.110 Packer ziehen**
Nach Abschluss der Injektionsarbeiten werden die Packer aus den Bohrlöchern entfernt.
Menge: 27,650 m²

**1.6.120 Bohrlochverschluss**
Schließen der Bohrlöcher.
Nach Bohrlochdruckinjektion
Kunststoffinjektionsanker / Packer entfernen
und Bohrlöcher mit einer Bohrlochsuspension
gem. Systemlösung fachgerecht schliessen.
Remmers BSP3
Menge: 27,650 m²

**1.6.130 Mauerwerksreparatur und Ausbesserung**
Ausbruchstellen im Mauerwerk mit Teilsteinen ausmauern.
Kleine Risse sorgfältig aufkratzen, mit geeignetem Mörtel oder Harz verpressen. Die ausgebesserten Flächen mit einem Putzträger überspannen, um eine gleichmäßge Haftug des nachfolgenden Putzes zu gewährleisten.
Abrechung erfolgt über die gesamte bearbeitete Fläche.
Menge: 13,000 m²

**1.6.140 Ausgleichputz**
Ausgleichsputz fachgerecht auf die vorbereitete Flächen auftragen. Putz in gleichmäßiger Schichtdicke auftragen (je nach Untergrundbeschaffenheit).
Menge: 13,000 m²

**1.6.150 Kalkzementputz**
Kalzementputz MG II herstellen, Oberfläche reiben
Menge: 13,000 m²

#### Abschnitt 1.7 Stahlbetonhohldielendecke etc,

**1.7.10 Auflagerfreilegung**
Auflager freilegen  durch sorgfältiges Stemmen oder geeignetemechanische Verfahren und untersuchen auf Risse, Korrosion und andere Schäden. Dokunentation festgestellte Schäden mit Fotoaufnahmen. Sicherstellung der Statik.
Menge: 14,000 Stk

**1.7.20 Auflagersanierung**
Auflagersanierung. Abtragen beschädigter oder mangelhafter Auflagerbereiche.
Auflager teilweise neu aufmauern oder Betonpolster herstellen gemäß den Vorgaben der Statik,
Herstellung eines Auflager bis zu 3 Schichten aufmauern mit geeignetem Mörtel.
Menge: 14,000 Stk

**1.7.30 Auflager ausmauern**
Vorbereitung der Auflagerflächen durch Reinigung und Beseitigung loser bestandteile Fachgerechte Ausmauern der Auflagerffelder mit geignetem Mörtel entsprechend den statischen Anforderungen Auflagerfelder nach dem Einbau der Stahlträger kraftschlüssig ausmauern.
Menge: 14,000 Stk

**1.7.40 Stahlträger HEA 140**
Stahlträger HEA 140 ST 37-2/
EN 10025/ S235JRG2/Rot
Träger gestrahlt und Rostschutz grundiert.
liefern und einbauen, gemäß Statik T4
Menge: 175,000 kg

**1.7.50 Stahlbetondielen d=8 cm**
Stahlbetonhohldielen d= 8cm unterschiedlichen Längen liefern,
abschnittweise verlegen, Die letzte Diele auf Länge schneiden
Menge: 3,500 m²

**1.7.60 Brandschutzputz**
Fachgerechtes Verputzen der Unterseite der Stahlbetonhohldielen mit einem zugelassenen Brandschutzputz in F90-Qualität gemäß den gültigen Normen und Vorschriften.
Menge: 3,500 m²

**1.7.70 Brandschutz Stahlträger**
Stahlträger HEA 140 ausmauern, Putzträger einbauen, und mit
Kalkzementputz 3-seitig verputzen, Ausführung F90
Menge: 5,500 m

**1.7.80 Demontage Stahlträger**
Stahlträger der Stürze des Durchgangs T1 ausbauen und zum
Container schaffen.
Menge: 2,000 Stk

**1.7.90 Einbau Stahlträger HEA**
HEA 120 werksneu ST 37-2/
EN 10025/ S235JRG2, Rot Sturzträger, rostschutzgrundiert, liefern und verlegen, Längebis 130cm gemäß Statik T.
Menge: 2,000 Stk

**1.7.100 Styrodurplatten**
Styrodur d= 4 cm CS 3000 liefern und fachgerechtes verlegen der Styrodurplatten in Verband, passgenau und ohne Hohlräume.
Menge: 7,000 m²

**1.7.110 Trennlage**
Trennlage aus PE.Folie 10 cm überlappend verlegen
Menge: 7,000 m²

**1.7.120 Schnellestrich**
Schnellestrich bis 10 cm liefern und im Treppenhausflur unter
Einhaltung der Laufwege
glatt gerieben zur Aufnahme eines Fliesenbelages herstellen.
Menge: 7,000 m²

**1.7.130 Randstreifen für Estrichboden**
*** Pauschalposition
Lieferung und fachgerechtes Verlegen von Randstreifen entlang aller Wände und angrenzende Bauteile. Nach dem Aushärten des Estrichs fachgerechtes Zurückschneiden der überstehenden Randstreifen. Vermeidung von Schallbrücken.
Menge: 1,000 psch

**1.7.140 Abdichtungs -und Entkoppelungsbahn**
Lieferung und fachgerechte Verlegung  von Abdichtungs-und Entkoppelungsbahn nach Vorbereitung des Untergrundes. Verlegung der Bahnen mit Überlappung.
Menge: 7,000 m²

**1.7.150 Fliesenarbeiten**
bauseitige Fliesen im Mittelbettmörtel mit Schnellklebeer
verlegen und und grau verfugen
Alle Arbeiten unter Berücksichtigung des Treppenzugangs
Menge: 7,000 m²

**1.7.160 Holzscheuerleisten**
Holzscheuerleisten Berliner Profil h= 78mm verlegen und
geschraubt befestige.
Menge: 10,000 m

#### Abschnitt 1.8 Deckensanierungsarbeiten hofseitig

**1.8.10 Freistemmen von Auflagerflächen für Sturzträger**
Auflager  der Sturzträger freistemmen.
Material: Ziegelmauerwerk Schonendes Ausstemmen, keine Beschädigung der tragenden Struktur.
Menge: 12,000 Stk

**1.8.20 Ertüchtigung von Auflagerflächen für Strutzträger**
Auflager für neue Stahlträger ertüchtigen.
Bis zu drei Steinschichten aufnehmen und neue Auflagerfläche
durch maßgenaues Aufmauern mit geeigneten Mörtel (z.B. MG III). Fugen fachgerecht verschließen und Oberflächen glätten.
Menge: 12,000 Stk

**1.8.30 Ausbau und Entsorgung von alten Stahlträger**
Ausbau von bestehenden Stahlträgern der Kellerlichtschachtstürze  zum Container schaffen Abtransport und fachgerecht entsorgen.
Menge: 6,000 Stk

**1.8.40 Einbau neue Stahlträger HEA 100 S 235**
HEA 100 werksneu ST 37-2/ EN 10025/ S235JRG2,Rot
Sturzträger, rostschutzgrundiert, liefern und fachgerecht einbauen, Länge bis 145 0cm.
Menge: 7,000 Stk

**1.8.50 Auflager kraftschlüssig ausmauern**
Auflager neuer Träger kraftschlüssig ausmauern. Vollflächige Vermörttelung und Nachverdichtung zur kraftschlüssigen Verbindung. Ebenflächige Ausführung der Auflagerfläche mit präziser Ausrichtung für gleichmäßige Lastabtragung.
Menge: 12,000 Stk

**1.8.60 Bodennaufbrechen für Einzelfundamente**
Bestehendes Betonboden und Ziegelpflaster abbrechen und Erdreich für Einzelfundamente freischachten für
Ausführung der Fundamente in unterschiedlichen Größenordnungen
F10 70/60/30 cm & F11 40/40/30 cm, gemäß Vorgabe Statik (Hr. Meermeier).
Menge: 13,000 Stk

**1.8.70 Einzelfundamente F10, 70/60/30**
Einzelfundamente F10 70/60/30cm, Bewehrung kreuzweise
2x5o12,BSt IV, betonieren, Betongüte C20/25  gemäß Statik.
Menge: 3,000 Stk

**1.8.75 Einzelfundamente F11, 40/40/30**
Einzelfundamente F11 40/40/30cm, Bewehrung kreuzweise
2x5o12,BSt IV, betonieren, Betongüte C20/25  gemäß Statik.
Menge: 10,000 Stk

**1.8.80 Mauerwerkspfeiler 24/24**
Mauerwerkspfeiler aus MZ12/IIa oder Kalksandsteinen ( 2 DF) aufmauern, Höhe bis 2,3m, 24/24 cm, Mörtel MG II
Auf dem Fundament ist eine Mauersperrbahn gemäß
DIN 18195 (Börs) auf Fundament einlegen.
Menge: 3,000 Stk

**1.8.85 Mauerwerkspfeiler 17,5/24**
Mauerwerkspfeiler aus MZ12/IIa oder Kalksandsteinen ( 2 DF) aufmauern, Höhe bis 2,3m, 17,5/24 cm, Mörtel MG II
Auf dem Fundament ist eine Mauersperrbahn gemäß
DIN 18195 (Börs) auf Fundament einlegen.
Menge: 10,000 Stk

**1.8.90 Stahlträger mechanisch entrosten**
Stahlträgerunterseiten mechanisch entrosten und zweimal mit
Rostschutzfarbe gemäß DIN EN ISO 12944 beschichten.
Menge: 21,000 m

**1.8.100 Stahlträger liefern und einbauen**
Lieferung von Stahltträger in unterschiedlichen Abmessungen gemäß statischen Vorgaben. Träger aus Stahl S235. nach DIN EN 10025. Rostschutzgrundierung mit Korrosionsschutz gemäß DIN EN ISO 12944. Einbau der Träger gemäß der Konstruktionsplane inkl. Ausrichtung und Befestigung.
Befestigung fachgerecht gemäß Vorgaben.
Sicherstellung der kraftschlüssigen Verbindung mit den angrenzenden Bauteilen.
Menge: 476,000 kg

**1.8.110 Stahlträger ausmauern, Putzträger anbringen & verputzen**
Beidseitiges Ausmauern der Stahlträger mit Ziegel im Zementmörtel (MG III9).
Lückenlose und krafschlüssige Vermörtelung der Fugen.
Anbringen eines geeigneten Putzträgers (z.B Streckmetall, Rabitzgewebe) auf den Stahlträger.
Dreiseitiges Verputzen mit Kalkzement-Putz in einer Putzdicke von ca. 3cm.
Menge: 24,000 m

**1.8.120 Stahlbetonhohldielen verlegen**
Lieferung und abschnittweise Verlegung von Stahlbetonhohldielen in unterschiedlichen Abmessungen gemäß statischen Vorgaben. Ausfüllen der Stoßfugen mit Zementmörtel (MG III) zur kraftschlüssigen Verbindung.
Menge: 5,000 m²

**1.8.130 Zwischenraum Decke und Hohldiele kraftschlüssig herstellen**
Reinigung der  Zwischenräume zwischen alter Decke und neuer Diele. Vorbereitung der Flächen zur kraftschlüssigen Verbindung (z.B. Anfeuchten der Flächen)

Zwischenraum zwischen alter Decke und neue Diele
kraftschlüssig einzeln mit Beton C25/30 zur vollständigen Fugenfüllung ausstopfen.  gemäß statische Vorgaben.
Sicherstellen einer lückenlosen und kraftschlüssigen Verbindung durch sorgfältiges Verdichten.
Nachbehandeln des Beton zur Vermeidung von Rissen.
Menge: 5,000 m²

**1.8.140 Stahlbetonhohldielen, F90-Ausführung**
Stahlbetonhohldielen unterseitig mit Brandschutzputz (F90) gemäß DIN 4102 verputzen, inkl. Putzträger und Nachbearbeitung.
Menge: 5,000 m²

**1.8.150 Instandsetzung gemauerter Deckenfelder**
Die gemauerten Deckenfelder sind vorab abzuklopfen und auf Schädigung zu pürfen. Ehem, Öffnungen Mauerwerksfugen sind zu ergänzen und stark geschädigte Mauersteine zu ersetzen.
Menge: 0,000

**1.8.160 Bauchfacharbeiterstunden**
Baufacharbeiterstunden für kleinere Ausbesserungen an der
Kappendecke, lose Steine entfernen und mit artgleichen und g
leich großem Steinmaterial wieder einmauern und verfugen.
Klienere Durchbrüche einschalen und ausbetonieren,Schalung
entfernen, bauseitige Drehsteifen zurückbauen,zum Nachweis.
geschätzt
Menge: 16,000 Std

**1.8.170 Materialkosten**
Kosten für angefallenes Material der Vorposition
Menge: 1,000 Stk

#### Abschnitt 1.9 Stundenlohnarbeiten

**1.9.10 Malergesellenstunden**
Malergesellenstunden für Abdeckarbeiten,die Anarbeitung des
Treppenhausanstriches (Spachtelung, Farbanstrich)
Ausführung im Bereich der Neuputzflächen
Menge: 10,000 Std

**1.9.20 Materialkosten**
Kosten für angefallenes Material der Vorposition
Menge: 1,000 Stk
